# Sanierungsarbeiten
Angebotsaufforderung (GAEB DA XML 3.3, DA83)
Projekt: Bürgerhaus Wriezen
Währung: EUR
Auftraggeber: Stadtverwaltung Wriezen, Freienwalder Straße 50, 16269 Wriezen, Deutschland, Ansprechpartner Frau Nickel, Telefon 033456 49-166, Fax 033456 49-400, E-Mail nickel@wriezen.de
Ausführungsort: Bürgerhaus Wriezen, Gartenstraße 9, 12629 Wriezen, Deutschland
Erstellt mit: 5 260703.1, NOVA AVA, 23.07.2026

## Vorbemerkungen
1. Allgemeines

Das Bürgerhaus Wriezen, Gartenstraße 9, 16269 Wriezen, wird im Zuge der geplanten Umbaumaßnahmen brandschutztechnisch ertüchtigt. Gegenstand der ausgeschriebenen Leistungen sind die Lieferung und Montage neuer Innentüren, die brandschutztechnische Nachrüstung vorhandener Türen sowie die hierfür erforderlichen Nebenleistungen.
Die ausgeschriebenen Leistungen sind unter Berücksichtigung des laufenden Bestandes, der vorhandenen Bausubstanz sowie der Anforderungen des Brandschutzkonzeptes auszuführen.
Vor Angebotsabgabe hat sich der Auftragnehmer über die örtlichen Gegebenheiten zu informieren. Spätere Forderungen aufgrund unzureichender Kenntnis der örtlichen Verhältnisse werden nicht anerkannt.

2. Leistungsumfang

Die Leistungen umfassen insbesondere:
- Aufmaßkontrolle vor Fertigungsbeginn,
- Lieferung und Montage neuer Innentüren einschließlich Zargen,
- Ausbau und Entsorgung vorhandener Türen und Zargen,
- brandschutztechnische Nachrüstung vorhandener Türen,
- Lieferung und Montage von Türschließern,
- Lieferung und Montage von Dichtungssystemen,
- Beschlagarbeiten,
- Anpassungsarbeiten an angrenzenden Bauteilen,
- Funktionsprüfung und Einstellung der Türelemente,
- Übergabe der erforderlichen Nachweis- und Wartungsunterlagen.
Sämtliche Befestigungs-, Dichtungs-, Anschluss- und Nebenarbeiten sind Bestandteil der ausgeschriebenen Leistungen, auch wenn diese nicht gesondert beschrieben sind.

3. Brandschutzanforderungen

Die Ausführung hat entsprechend den Vorgaben des Brandschutzkonzeptes sowie des Prüfberichtes zum Brandschutznachweis zu erfolgen.
Die Abschlüsse zwischen notwendigem Treppenraum und Keller bzw. Dachgeschoss sind als feuerhemmende, rauchdichte und selbstschließende Abschlüsse auszuführen.
Die Türen zwischen notwendigem Treppenraum und Büro- bzw. Schulungsräumen müssen dicht und selbstschließend ausgeführt werden. Bestehende Türen können erhalten bleiben, sofern die erforderlichen Eigenschaften durch geeignete Nachrüstmaßnahmen fachgerecht hergestellt werden können. Ist eine brandschutzgerechte Nachrüstung nicht möglich, ist ein Austausch der betreffenden Tür vorzusehen.
Der Auftragnehmer hat nach Abschluss seiner Leistungen eine Fachunternehmererklärung über die fachgerechte Ausführung der brandschutzrelevanten Maßnahmen vorzulegen.
Die angebotenen Brandschutzabschlüsse müssen über einen gültigen bauaufsichtlichen Verwendbarkeitsnachweis verfügen. Sämtliche für die Zulassung erforderlichen Beschläge, Dichtungen, Türschließer und Zubehörteile sind Bestandteil der Leistung. Die Türanlagen sind nach Herstellervorgaben zu montieren. Die Fachunternehmererklärung ist spätestens zur Abnahme vorzulegen.

4. Bestand und Aufmaß

Bei den ausgeschriebenen Maßen handelt es sich um Bestandsmaße. Der Auftragnehmer hat sämtliche erforderlichen Maße vor Fertigung eigenverantwortlich am Objekt zu überprüfen.
Maßabweichungen im Bestand berechtigen nicht zu Nachforderungen, soweit sie bei ordnungsgemäßer Aufmaßnahme feststellbar waren.

5. Oberflächen und Beschläge

Die sichtbaren Oberflächen neuer Türen und Zargen sind in fabrikneuem Zustand zu liefern.
Beschläge, Drückergarnituren, Schließungen, Türschließer und sonstige Ausstattungen müssen aufeinander abgestimmt sowie für den vorgesehenen Einsatzzweck geeignet sein.
Brandschutzabschlüsse sind ausschließlich mit den bauaufsichtlich zugelassenen und zum Türelement gehörenden Beschlägen und Ausstattungen auszuführen.

6. Nachweise

Spätestens zur Abnahme sind vorzulegen:
- Fachunternehmererklärung,
- Übereinstimmungs- bzw. Leistungserklärungen,
- Zulassungen und Prüfzeugnisse der Brandschutzabschlüsse,
- Wartungs- und Pflegeanleitungen,
- Einregulierungs- und Funktionsnachweise der Türschließer.
7. Abrechnung

Die Abrechnung erfolgt nach den im Leistungsverzeichnis angegebenen Positionen.
Alle zur vollständigen und funktionsfähigen Herstellung erforderlichen Leistungen, Nebenleistungen, Befestigungs- und Kleinmaterialien sind in die Einheitspreise einzukalkulieren, sofern sie nicht gesondert ausgeschrieben sind.

## Bürgerhaus Wriezen: Innentüren
Datum: 17.11.2025

### Bereich 1 Innentüren

#### Abschnitt 1.1 Neue Türen

**1.1.10 Innentür WC EG, Tür Nr. 4, komplett neu**
Liefern und montieren einer neuen einflügeligen Innentüranlage im Erdgeschoss für den Zugang zum WC.
Da im Bestand keine Tür vorhanden ist und lediglich eine Wandöffnung in einer Trockenbauwand besteht, sind sämtliche zur vollständigen Herstellung der Türanlage erforderlichen Leistungen in den Einheitspreis einzukalkulieren.
Ausführung:
- Türblatt als Innentür, Röhrenspankern bzw. gleichwertig
- Oberfläche weiß, CPL-beschichtet, Farbton ähnlich RAL 9016
- Türblattabmessung ca. 1.030 x 2.140 mm
- Stahlumfassungszarge, pulverbeschichtet weiß
- Wandstärke ca. 120 mm
- DIN-Richtung gemäß Bestandsaufmaß
- Objekt-Drückergarnitur aus Edelstahl
- WC-Verriegelung mit Notentriegelung
- bandseitige und schlossseitige Abdichtung
- Montage einschließlich sämtlicher Befestigungs- und Anschlussmittel
- erforderliche Anpassungsarbeiten an der Trockenbauöffnung
- Ausrichten, Einregulieren und funktionsfertige Übergabe
Einschließlich aller Nebenleistungen.
Menge: 1,000 St

**1.1.20 Feuerschutzabschluss T30-RS, Tür Nr. 1 Kellertreppe**
Liefern und montieren eines feuerhemmenden, rauchdichten und selbstschließenden Türabschlusses zwischen notwendigem Treppenraum und Kellergeschoss.
Ausführung:
- T30-RS gemäß bauaufsichtlicher Zulassung
- einflügelig
- Türblatt Stahl
- Oberfläche werkseitig pulverbeschichtet
- Farbton RAL 9016 oder gleichwertig
- lichte Breite ca. 800 mm
- Höhe ca. 2.000 mm
- Wandstärke ca. 120 mm
- Eck- oder Umfassungszarge passend zum Wandaufbau
- Obentürschließer
- zugelassene Rauchschutzdichtungen
- Drückergarnitur FS-Ausführung
- Profilzylindervorbereitung
- einschließlich Ausbau und Entsorgung der vorhandenen Türanlage
- einschließlich aller Befestigungs-, Anschluss- und Nebenarbeiten
Mit Übereinstimmungsnachweis und Kennzeichnung des Türelementes.
Menge: 1,000 St

**1.1.30 Feuerschutzabschluss T30-RS, Tür Nr. 15, 16 Dachboden**
Wie Pos. 01.01.0020, jedoch für den Zugang vom notwendigen Treppenraum zum Dachboden.
Abmessungen:
- Breite ca. 880 mm
- Höhe ca. 2.050 mm
- Wandstärke ca. 250 mm
Menge: 2,000 St

**1.1.40 Schließung entfernen**
Vorhandenen Profilzylinder einschließlich Schließeinrichtung ausbauen und fachgerecht entsorgen. Tür anschließend ohne Schließfunktion als freie Durchgangstür herstellen.EG Verbindungstür Büro 1
Menge: 1,000 St

#### Abschnitt 1.2 Brandschutztechnische Ertüchtigung vorhandener Türen

**1.2.10 Brandschutztechnische Ertüchtigung vorhandene Innentür**
Vorhandene Innentür im Bestand brandschutztechnisch ertüchtigen, sodass die Anforderungen „dicht“ und „selbstschließend“ gemäß Brandschutzkonzept erfüllt werden. Die Eignung der vorhandenen Tür ist vor Ausführung zu prüfen.
Die vorhandenen Türen verbleiben im Bestand. Beschädigte oder verschlissene Beschläge, Schlösser oder Bänder, welche für die ordnungsgemäße Funktion der Türanlage erforderlich sind, sind im Zuge der Ertüchtigung instand zu setzen oder auszutauschen.Türen Nr. 2, 3, 5, 6, 7, 8, 9, 10, 11, 12, 13 und 14 gemäß Türliste.

Leistungsumfang:
- vorhandenes Türblatt und vorhandene Zarge aufnehmen und prüfen,
- Lieferung und Montage eines Obentürschließers, Fabrikat Dorma TS 90 oder gleichwertig,
- Lieferung und Montage einer dreiseitigen Anschlagdichtung mit Dichtgummi,
- erforderliche Anpassung der Beschläge,
- Einstellarbeiten an Türblatt und Schloss,
- Herstellung der sicheren Selbstschließfunktion,
- Herstellung einer umlaufenden Dichtwirkung im Falzbereich,
- Funktionsprüfung und Einregulierung,
- Reinigung des Arbeitsbereiches.
Einschließlich aller Befestigungs- und Kleinmaterialien sowie sämtlicher Nebenleistungen.
Nach Ausführung ist die fachgerechte Ertüchtigung schriftlich zu bestätigen.
Menge: 12,000 St

#### Abschnitt 1.3 Fachunternehmererklärung

**1.3.10 Fachunternehmererklärung**
*** Pauschalposition
Erstellen und Übergeben einer Fachunternehmererklärung für die ausgeführten brandschutztechnischen Ertüchtigungsmaßnahmen an den Bestandstüren.
Die Erklärung hat die ausgeführten Maßnahmen, die geprüften Türen sowie die Erfüllung der Anforderungen „dicht“ und „selbstschließend“ zu dokumentieren.
Menge: 1,000 psch

#### Abschnitt 1.4 Alternativpositionen Austausch Bestandstüren

**1.4.10 Neue Innentür, 97 x 205 cm, Wandstärke 25 cm (Alternativposition)**
Alternativ zur brandschutztechnischen Ertüchtigung der vorhandenen Türen (Position 01.02.0010) liefern und montieren einer neuen einflügeligen Innentüranlage einschließlich Ausbau und Entsorgung der vorhandenen Türanlage. Die neue Tür ist dicht und selbstschließend auszuführen.
Ausführung:
- Türblatt Röhrenspankern
- Oberfläche CPL, weiß ähnlich RAL 9016
- Türblattmaß ca. 970 x 2.050 mm
- Holzzarge passend für Wandstärke 250 mm
- Drückergarnitur Edelstahl
- Profilzylinderschloss
- Obentürschließer
- umlaufende Anschlagdichtung
- einschließlich Ausbau und Entsorgung der vorhandenen Tür und Zarge
- einschließlich Anpassungsarbeiten
- funktionsfertige Montage
Menge: 8,000 St

**1.4.20 Neue Innentür, 97 x 205 cm, Wandstärke 25 cm, WC-Ausführung (Alternativposition)**
Wie Pos. 01.04.0010, jedoch mit WC-Beschlag und Notentriegelung.
Menge: 1,000 St

**1.4.30 Neue Innentür, 97 x 205 cm, Wandstärke 13 cm, (Alternativposition)**
Wie Pos. 01.04.0010, jedoch für Wandstärke ca. 130 mm.
Menge: 2,000 St

**1.4.40 Neue Innentür, 82 x 205 cm, Wandstärke 13 cm (Alternativposition)**
Wie Pos. 01.04.0010, jedoch Wandstärke ca. 130 mm.
Menge: 1,000 St

#### Abschnitt 1.5 Revisionsunterlagen neue Türen

**1.5.10 Aufmaß vor Fertigung**
*** Pauschalposition
Örtliches Aufmaß sämtlicher auszutauschender bzw. nachzurüstender Türen vor Ausführung der Arbeiten durchführen.
Abweichungen zwischen Leistungsverzeichnis und Bestand sind dem Auftraggeber unverzüglich mitzuteilen.
Menge: 1,000 psch

**1.5.20 Dokumentation und Nachweisführung**
Zusammenstellung und Übergabe sämtlicher Revisionsunterlagen.
Umfang:
- Fachunternehmererklärung,
- Produktdatenblätter,
- Wartungs- und Pflegehinweise,
- Zulassungs- und Übereinstimmungsnachweise der Brandschutztüren,
- Dokumentation der Türnachrüstung.
Menge: 1,000 psch

### Bereich 2 Stundenlohnarbeiten

#### Abschnitt 2.1 Stundenlohnarbeiten

**2.1.10 Stundenlohnarbeiten Facharbeiter**
Stundenlohnarbeiten Facharbeiter
Leistungsbeschreibung:
Ausführen von unvorhergesehenen Arbeiten im Rahmen der Innentürarbeiten, die nicht im Leistungsverzeichnis enthalten sind und nur auf besondere Anordnung der Bauleitung ausgeführt werden dürfen.
Abrechnung nach tatsächlichem Zeitaufwand.
Menge: 10,000 h

**2.1.20 Stundenlohnarbeiten Helfer**
Stundenlohnarbeiten Helfer
Leistungsbeschreibung:
Stundenlohnarbeiten durch Helfer für unvorhergesehene Leistungen im Zusammenhang mit den Innentürarbeiten, nur auf Anordnung der Bauleitung.
Menge: 10,000 h
